# Leinestr. 21-22 / Lichtenrader Str. 31, 12049 Berlin
Angebotsaufforderung (GAEB DA XML 3.2, DA83)
Projekt: 764
Währung: EUR
Erstellt mit: GXML Toolbox V3.3 R20230829, iTWO_64 V24.0.454, 02.12.2025

## BV: Leinestr. 21-22 / Lichtenrader Str. 31, 12049 Berlin
Bauvorhaben:

Leinestr. 21-22 / Lichtenrader Str. 31, 12049 Berlin

Gewerk: Dach- und Klempnerarbeiten
Ausführungsort:
Dach, Balkone und Loggien der Häuser Leinestraße 21-22 / Lichtenrader Str. 31, 12049 Berlin

Weitere Gewerke die bei der Gesamtmodernisierung tätig sind:
Maler/Maurer (WDVS)
Elektriker (Elektrostrangsanierung)
Fenster

Vor Angebotsabgabe ist zwingend eine
Ortsbesichtigung durchzuführen.

Ausführungszeitraum:
Ab April 2026 bis Oktober 2026, bzw. in Absprache mit der Bauleitung

Berkant Altun
Tel.: +49 30 221821119
E-Mail: berkant.altun@covivio.immo
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## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B) ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) GEWERKESPEZIFISCHE VORBEMERKUNGEN
Allgemeines

- Ausführung der Arbeiten nach den anerkannten Regeln der Technik, den Fachregeln des Deutschen
  Dachdeckerhandwerks sowie den einschlägigen DIN-, VDE-,  VDI- und ATV-Normen.
- Vor Beginn der Arbeiten sind Maße und Anschlusshöhen vor Ort zu prüfen.
- Ausführung der Arbeiten nur bei geeigneter Witterung, sodass keine Durchfeuchtung von Bauteilen
  entsteht.
- Baustelle während der gesamten Bauzeit sauber zu halten.
- Alle Nebenleistungen, die für eine vollständige und fachgerechte Ausführung erforderlich sind, gelten als
  mit den Einheitspreisen abgegolten, auch wenn sie nicht gesondert aufgeführt sind.

Baustelleneinrichtung und Schutzmaßnahmen

- Schutz angrenzender Bauteile, Fassaden und Dachflächen vor Beschädigung und Verschmutzung.
- Erforderliche provisorische Abdichtungen und Abdeckungen zum Schutz gegen Niederschlag und
  Feuchtigkeit sind während der Bauzeit vorzuhalten.
- Bei Arbeiten mit Flüssigkunststoff sind angrenzende Flächen gegen Materialspritzer zu schützen.

Materialien und Verarbeitung
- Verwendung ausschließlich neuer, einwandfreier und CE-gekennzeichneter Materialien.
- Flüssigkunststoffabdichtungen als Systemaufbau eines Herstellers auszuführen (Grundierung, Vlies, Harz).
- Bitumenbahnen als Oberlage PYE PV 200 S5 gemäß DIN EN 13707.
- Zinkbleche nach DIN EN 988, walzblank, Materialstärke 0,7 mm, handwerklich gekantet.
- Holzunterlagen aus wasserfest verleimtem Sperrholz (mind. BFU 100).
- Bitumenkaltkleber: Enkolit oder gleichwertig.
- Befestigungselemente korrosionsbeständig, entsprechend der
  Untergrund- und Materialanforderungen.

Abdichtungsarbeiten

- Systematisches Begehen der Dachfläche, Ermittlung und Sanierung von Schadstellen.
- Abdichtung von Anschlüssen an Schornsteinen, Brandwänden und Durchdringungen mit vliesarmiertem
  Flüssigkunststoffsystem.
- Größere Fehlstellen durch Überschweißen mit Bitumenoberlage PYE S5 zu sanieren.

Blech- und Klempnerarbeiten

- Kantungen werkstattmäßig herzustellen, Übergänge und  Anschlüsse vor Ort anzupassen.
- Befestigung verdeckt oder gemäß Fachregel mit geeignete Befestigungsmitteln.
- Verklebung metallischer Bauteile mit Enkolit auf sauberen, trockenen Untergrund.
- Trennlagen zwischen Holz und Metall aus Unterspannbahn.
- Befestigung im WDVS mit thermisch getrennten Schraubstiften.

Demontagearbeiten

- Rückbau staub- und erschütterungsarm auszuführen.
- Beschädigungen angrenzender Bauteile sind zu vermeiden.
- Entsorgung der ausgebauten Materialien gemäß den  geltenden Vorschriften und Nachweisführung auf
  Verlangen.

Sonderarbeiten

- Rohrgeländer verzinkt, gefertigt aus Rundrohr Ø 33,7 × 2 mm, nach Aufmaß hergestellt und vor Ort
  angepasst.
- Loro-X Rohrsysteme aus feuerverzinktem Stahl nach DIN 1123, einschließlich Halterungen und
  Dichtungen.
- Regenrinnen und Fallrohre gemäß DIN EN 612 und DIN EN 1462, einschließlich Halterungen,
  Einhangblechen und Traufblechen.

## 200 Dachabdichtung, Blechabdeckung, Entwässerung
Datum: 02.12.2025

### Bereich 01 Vorbereitende Leistungen

#### Abschnitt 01.01 Einrichten der Baustelle

**01.01.0000 Baustelleneinrichtung für die Leistungen des AN**
*** Pauschalposition
Einrichten, Vorhalten, Unterhalten und Räumen der
Baustelle für die im nachfolgenen Leistungsverzeichnis beschriebenen Arbeiten.
Die Baustelleneinrichtung beinhaltet insbesondere
alle erforderlichen Bauzäune sowie Absperrungen
zur Verkehrssicherung (insbesondere Einrichtung,
Vorhaltung
und Beräumung der Halteverbotszone öffentliches
Straßenlandes
nach VRAO, Förder- und Transportanlagen, Geräte,
Werkzeuge,
Mannschaftsunterkünfte, Lagerräume, Zufahrten, Schutz
vor Unfallgefahren, Witterungseinflüssen sowie
Diebstahl von Arbeitsgerät.
Vorhaltezeit: gesamte Bauzeit
Menge: 1,000 psch

**01.01.0001 Sanitäre Anlage**
*** Pauschalposition
Aufstellen, Vorhalten und wieder Entfernen eines
Chemikalienklosetts mit Waschgelegenheit nach
Vorschrift der Arbeitsstättenverordnung, Paragraph 45.
Vorhaltezeit: gesamte Bauzeit
Menge: 1,000 psch

### Bereich 02 Dachabdichtung, Instandsetzung

#### Abschnitt 02.01 Dachabdichtung, Instandsetzung

**02.01.0010 Dachabdichtung**
*** Pauschalposition
Leistungsbeschreibung:
Systematisches Begehen der gesamten Dachfläche zur Ermittlung und Instandsetzung vorhandener Schadstellen in der Abdichtung.
Abdichtung sämtlicher relevanter Anschlüsse an Schornsteinen, Brandwänden, Dachdurchführungen und sonstigen Einbindungen mittels Flüssigkunststoffsystem mit Vlieseinlage, vollständig vliesarmiert, nach den Vorgaben des Systemherstellers.
Größere Fehlstellen oder Beschädigungen der vorhandenen Abdichtung sind durch Überschweißen mit Bitumenoberlage PYE PV 200 S5 als Reparaturflicken fachgerecht zu schließen.
Alle Arbeiten sind entsprechend den Fachregeln des Deutschen Dachdeckerhandwerks und den einschlägigen DIN-Normen auszuführen.

Leistungsumfang:
- Begehen und Sichtprüfung der Dachfläche
- Reinigung der Schadstellen
- Herstellung vliesarmierter Abdichtungen mit Flüssigkunststoffsystem
- Überschweißen größerer Fehlstellen mit PYE S5 Oberlage
- Kontrolle der Abdichtungsstellen nach Aushärtung

Material:
- Flüssigkunststoffsystem mit Vliesarmierung, UV-beständig
- Bitumenoberlage PYE PV 200 S5 gemäß DIN EN 13707

Beispielfotos:
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Menge: 1,000 psch

### Bereich 03 Rückbauarbeiten

#### Abschnitt 03.01 Rückbauarbeiten

**03.01.0010 Demontage Gesimsblechabdeckung**
Rückbau der vorhandenen Gesimsbleche entlang der Dachkante einschließlich Lösen der Befestigungen, Abnahme der Bleche und sortenreiner Entsorgung gemäß den geltenden Vorschriften.
Freigelegte Bauteilbereiche sind nach dem Rückbau provisorisch gegen Witterungseinflüsse (insbesondere Niederschlag) zu schützen, um Feuchteschäden an der Dachkonstruktion und angrenzenden Bauteilen zu vermeiden.
Alle Arbeiten sind unter Berücksichtigung der angrenzenden Bauteile staub- und erschütterungsarm auszuführen. Beschädigungen sind zu vermeiden.
Menge: 120,000 lfm

**03.01.0020 Demontage Regenrinne**
*** Bedarfsposition ohne GB
Ausdecken der ersten Dachziegelreihe im Traufbereich zur Freilegung der Rinnenbefestigung.
Rückbau der vorhandenen vorgehängten Regenrinne einschließlich zugehöriger Einhangbleche, Halterungen und Befestigungselemente.
Demontierte Bauteile sind sortenrein zu trennen und ordnungsgemäß zu entsorgen.
Freigelegte Dachbereiche sind nach Abschluss der Arbeiten provisorisch gegen Witterungseinflüsse zu schützen.
Beschädigungen an angrenzenden Bauteilen sind zu vermeiden.
Menge: 120,000 lfm

**03.01.0030 Demontage Giebelblechabdeckung**
Demontage der vorhandenen Giebelabdeckung aus Metall einschließlich Lösen der Befestigungselemente, Abnahme der Bauteile und ordnungsgemäßer Entsorgung gemäß den geltenden Vorschriften.
Freigelegte Mauerwerks- und Dachbereiche sind nach dem Rückbau provisorisch gegen Niederschlag und Witterungseinflüsse zu schützen.
Rückbauarbeiten sind staubarm und ohne Beschädigung angrenzender Bauteile auszuführen.
Menge: 12,000 lfm

**03.01.0035 Demontage Blechabdeckungen, Balkone & Loggien**
Demontage der bestehenden Blechabdeckungen an Balkonen und Loggien einschließlich Lösen sämtlicher Befestigungselemente, Abnahme der Bleche und fachgerechter Entsorgung gemäß den geltenden Vorschriften.
Arbeiten sind schonend und ohne Beschädigung angrenzender Bauteile, Abdichtungen oder Putzflächen auszuführen.
Freigelegte Flächen und Anschlüsse sind nach dem Rückbau provisorisch gegen Niederschlag und Witterungseinflüsse zu sichern.
Menge: 60,000 lfm

**03.01.0040 Demontage Fallrohre, Dach**
Demontage der vorhandenen Fallrohre einschließlich Lösen der Befestigungselemente und vorsichtige Abnahme zur Wiederverwendung.
Zwischenlagerung der Fallrohre auf der Baustelle an geeigneter, geschützter Stelle.
Anschließende Montage der Bestandsfallrohre an gleicher Position mit neuen Rohrschellen einschließlich Schraubstiften für Wärmedämmverbundsysteme (WDVS).
Menge: 110,000 lfm

**03.01.0050 Demontage Fallrohre, Balkone & Loggien**
Demontage der bestehenden Fallrohre der Balkon- und Loggiestränge einschließlich Lösen aller Befestigungselemente und Halterungen.
Sichere Abnahme der Rohrleitungen ohne Beschädigung angrenzender Bauteile oder Fassadenflächen.
Sortenreine Trennung und fachgerechte Entsorgung der demontierten Fallrohre gemäß den geltenden Vorschriften.
Freigelegte Anschlussstellen sind provisorisch gegen Niederschlag zu sichern.
Menge: 40,000 lfm

### Bereich 04 Montagearbeiten

#### Abschnitt 04.01 Montagearbeiten

**04.01.0010 Montage Gesimsblechabdeckung**
Herstellung einer neuen Gesimsabdeckung aus walzblankem Titanzink, 0,7 mm stark, handwerklich in der Werkstatt vorgefertigt mit sechs Kantungen, Zuschnitt bis 600 mm.
Unterkonstruktion aus wasserfest verleimter Sperrholzplatte, 24 mm stark, Zuschnitt bis 500 mm, einschließlich Lieferung, Zuschnitt und Befestigung.
Zwischenlage als Trennlage aus Unterspannbahn, vollflächig verlegt.
Montage der Zinkabdeckung auf der vorbereiteten Unterkonstruktion durch mechanische Befestigung und vollflächige Verklebung mit Bitumenkaltkleber Enkolit oder gleichwertig.
Menge: 120,000 lfm

**04.01.0020 Montage Regenrinne**
*** Bedarfsposition ohne GB
Liefern und montieren einer vorgehängten, 5-teiligen halbrunden Dachrinne aus Titanzink, inklusive Zuschnitt auf 400 mm und aller erforderlichen Verbindungsstücke und Formteile.
Montage erfolgt auf feuerverzinkten Rinnenhaltern mit einem Achsabstand von ca. 80 cm.
Inklusive Lieferung und Montage von Zink-Traufblechen, Zuschnitt 200 mm, handwerklich vorgefertigt mit 3 Kantungen und Umschlag.
Menge: 120,000 lfm

**04.01.0030 Montage Giebelabdeckung**
Zuschneiden, abkanten, liefern und fachgerechte Montage einer Giebelabdeckung aus walzblankem Titanzink, 0,7 mm stark, Zuschnitt bis 500 mm.
Montage erfolgt auf dem Giebelmauerwerk einschließlich mechanischer Befestigung und vollflächigem Aufkleben mittels Enkolit Bitumenkaltblechkleber oder gleichwertigem Produkt.
Menge: 12,000 lfm

**04.01.0040 Montage Blechanschluss Nachbar an Giebel**
Herstellung eines neuen Zink-Wandanschlusses, Zuschnitt bis 500 mm, vierkantig in der Werkstatt vorgerichtet.
Liefern und fachgerechte Montage am Baukörper einschließlich mechanischer Befestigung und vollständiger Abdichtung der Anschlüsse zum Altbestand.
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Menge: 5,000 lfm

**04.01.0050 Montage Blechabdeckung, Balkone & Loggien**
Herstellung einer neuen Brüstungsabdeckung aus walzblankem Titanzink, 0,7 mm stark, handwerklich in der Werkstatt vorgerichtet mit vier Kantungen, Zuschnitt bis 600 mm.
Unterkonstruktion aus wasserfest verleimter Sperrholzplatte, 24 mm stark, Zuschnitt bis 500 mm, einschließlich Lieferung, Zuschnitt und Befestigung.
Zwischenlage als Trennlage aus Unterspannbahn, vollflächig verlegt.
Montage der Zinkabdeckung auf der vorbereiteten Unterkonstruktion durch mechanische Befestigung und vollflächige Verklebung mit Bitumenkaltblechkleber Enkolit oder gleichwertig.
Menge: 60,000 lfm

**04.01.0060 Montage Blumenkastenhalter**
Herstellung eines verzinkten Rohrgeländers als Blumenkastenhalter aus Rundrohr Ø 33,7 × 2 mm, nach Aufmaß gefertigt.
Anpassen der Rohrteile vor Ort und fachgerechte Montage einschließlich aller erforderlichen Befestigungen.
Menge: 60,000 lfm

**04.01.0070 Montage Fallrohre, Dach (Wiederanschluss)**
Die zuvor demontierten Bestandsfallrohre, die während der WDVS-Arbeiten zwischenzeitlich gelagert wurden, werden an den ursprünglichen Positionen wieder fachgerecht montiert.
Befestigung erfolgt mit neuen Rohrschellen einschließlich Schraubstiften, speziell für WDVS geeignet, unter Beachtung der erforderlichen Abstände und Befestigungsrichtlinien.
Montage erfolgt so, dass das WDVS und angrenzende Bauteile nicht beschädigt werden.
Die Fallrohre sind lotrecht, sicher befestigt und dicht anzuschließen und an die Bestandsleitung einzubinden.
Menge: 110,000 lfm

**04.01.0080 Montage Fallrohre, Balkone & Loggien - Loro X**
Liefern und fachgerechte Montage von Loro-X Fallrohren aus Stahl DN 50, feuerverzinkt nach DIN 1123, bestehend aus zwei Kammern.
Die Rohrverbindungen werden als Steckmuffen ausgeführt.
Lieferung und Montage sämtlicher erforderlicher Zubehörteile, wie Halter, Dichtungen und Befestigungsmaterial, sind im Leistungsumfang enthalten.
Montage erfolgt lotrecht und stabil, Anschluss an das bestehende Entwässerungssystem inklusive Kontrolle auf Dichtigkeit.
Menge: 40,000 lfm
